# Obbert.
Angebotsaufforderung (GAEB DA XML 3.2, DA83)
Projekt: 311PRTUS
Währung: EUR
Vergabeart: Öffentliche Ausschreibung
Eröffnung: 25.11.2026 10:00:00
Ende der Zuschlagsfrist: 23.12.2026
Abgabeort: Eisenbahnen und Verkehrsbetriebe (EVB); Am Bahnhof 1, 27432
Ausführungsende: 15.06.2027
Erstellt mit: GXML Toolbox V3.3 R20220330, ORCA AVA 25.0.5 - Starter Edition 25.00.05, 16.10.2026

## Oberbauertüchtigung Strecke Rotenburg (Wümme) - Bremervörde
- 311P km 130,380 bis km 131,583 Schienenwechsel
  schleiftechnische Neuschienenerstbearbeitung, sofern Schiene nicht werksseitig bearbeitet.

- 311U km 113,651 bis km 116,236 Schienenwechsel
  km 114,568 Durchlass
  km 114,76 BÜ 3-36 Hesedorfer Weg
  km 115,75 BÜ 3-35 Feld
  schleiftechnische Neuschienenerstbearbeitung, sofern Schiene nicht werksseitig bearbeitet.
  Bahnseitengraben wiederherstellen in  km 113,679 bis km 114,500 beidseitig
  km 114,000 bis km 114,568 beidseitig
  km 114,568 bis km 115,750 bahnrechts

- 311R km 145,004 bis km 146,440 Schwellenwechsel
  km 145,65 BÜ 3-05 Biberdamm
  km 145,919 EBR Bever

- 311T Weiche 4 Bf Selsingen wechseln
  schleiftechnische Neuschienenerstbearbeitung der Weichenfahrbahn.
  einfache geschraubte Gleissperre auf Holzschwellen aus- und einbauen

- 320A Bf Elsdorf Gleis 2 Schwellenwechsel und Weiche 1 wechseln
  schleiftechnische Neuschienenerstbearbeitung der Weichenfahrbahn
  Gleissperre aus- und einbauen
  Bremsprellbock inkl. Merkpfähle einbauen

## 01 Oberbauertüchtigung Strecke Rotenburg (Wümme) - Bremervörde

### Titel 01 Baustelleneinrichtung

**01.010 Baustelle einrichten**
Baumaschinen, Geräte, Werkzeuge und sonstige Betriebsmittel, die zur vertragsgemäßen Durchführung der Bauleistungen erforderlich sind, auf die Baustelle bringen, bereitstellen und - soweit der Geräteeinsatz nicht gesondert vergütet wird - betriebsfertig aufstellen einschl. der dafür notwendigen Arbeiten, die erforderlichen festen Anlagen herstellen. Kosten für Vorhalten, Unterhalten und Betreiben der Geräte, Anlagen und Einrichtungen einschl. Mieten, Pacht, Gebühren und dgl. werden nicht gesondert vergütet. Frachtkosten werden ebenfalls nicht gesondert vergütet. Bei Unterbrechung in der Bauausführung wird die Baustelleneinrichtung nur einmal vergütet.

40 v. H. des Preises werden nach Baustelleneinrichtung, weitere 25 v. H. nach Ablauf der halben Bauzeit, der Rest nach Baustellenräumung vergütet.
Menge: 1,000 Psch

*Hinweis: Mögliche Lagerflächen seitens AG*
- 311P
  Im Bf Godenstedt ca. 500 m² (Ladestraße)
  Im Bf Zeven (Han) ca. 500 m² (Ladestraße)

- 311U
  Geringfügige Flächen im Bereich der Bahnübergänge

- 311R
  Im Bereich des Bf Bevern ca. 500 m² (Ladestraße)

- 311T
  Im Bereich des Bf Selsingen ca. 1.500 m² (Ladestraße)

- 320A
  Im Bereich des Bf Elsdorf ca. 300 m² (Ladestraße)

**01.020 Baustelleneinrichtung vorhalten**
Vorhalten über die vereinbarte Bauzeit einschl. laufendem
Entfernen von Verunreinigungen und einschl. laufende
Instandsetzung und Beseitigung der vom AN verursachten
Schäden an allen Zufahrtswegen insbesondere der öffentlichen Straßen, mit folgenden, in den Pauschalpreis einzurechnenden
Leistungen:
-Unterhaltung, Reinigung und Betrieb von Sanitäranlagen
-Personalkosten
-Stellen des Sicherheitsingenieurs
-Schützen der Grenzen zu öffentlichen Flächen absolut zuverlässig und unfallsicher für die gesamte Bauzeit bis zur
Übergabe.

Maßgeblich sind die Forderungen des Amtes für öffentliche
Ordnung, der Bauberufsgenossenschaft und sonst mitwirkender Behörden, Amtsstellen und Körperschaften.
Menge: 1,000 Psch

**01.030 Baustelle räumen**
Baustelle von allen Geräten, Anlagen,Einrichtungen und dgl.
räumen. Benutzte Flächen und Wege entsprechend dem
ursprünglichen Zustand unter Wahrung der
landschaftspflegerischen Belange ordnungsgemäß herrichten.
Verunreinigungen beseitigen.
Menge: 1,000 Psch

**01.040 Baustelle beleuchten**
*** Bedarfsposition ohne GB
Allgemeinbeleuchtung der wandernden Baustelle
(wie z.B. Wege, Straßen, Lagerplätze) aufbauen,
betreiben, anpassen und abbauen.
Die Beleuchtungsstärke beträgt mindestens 7 Lux.
Sämtliche Leuchten, Schalter, Leitungen, sind einzurechnen.
Menge: 1,000 Psch

**01.050 Baufeld freimachen**
*** Bedarfsposition mit GB
Vegetationsarbeiten im Umfeld der Baumaßnahme durchführen.
Büsche, Bäume, ggf. Wurzelwerk o.Ä. entfernen und entsorgen.
Menge: 1000,000 m²

**01.060 Lager und Umschlagplätze als Baustelleneinrichtungsfläche herrichten, vorhalten und zurückbauen**
Lager und Umschlagplätze für das Umladen und Zwischenlagern von Mutterboden, Aushubmassen, Schotter und Oberbaumaterialien anmieten, vorhalten einschl. aller Folien als Unterlage und zum Abdecken und Betreiben bis zur vollständigen Abfuhr des dort lagernden Materials. Einschließlich Herstellen und Betreiben der Zufahrtswege für Schwerlastverkehr.
Einschließlich Herstellung eines Folienlagers für Haufwerke.
Nach Fertigstellung der Baumaßnahme die Flächen und Wege in ihren Urzustand versetzen, Folie ist zu entsorgen. Einschließlich Einholung der behördlichen Genehmigung unter Mitwirkung des AG und Einhaltung der behördl. Auflagen. Beweissicherung des Urzustands unter Mitwirkung des AG.
Menge: 1,000 Psch

### Titel 02 Vermessungsleistungen/technische Bearbeitung

**02.010 Absteckung, Vermessung durchführen**
Örtliche Absteckung aller neuen Anlagenteile (Gleis,Weichen, Entwässerung, Bahnübergänge, Bahnsteige, Zuwegungen, Kabeltrassen etc.) in Lage und Höhe.
Die für die Ausführung der Leistung erforderlichen Vermessungsdaten werden vom AG übergeben.

| Projekt | [km] | [km] | [m] |
| --- | --- | --- | --- |
| 311 P | 130,306 | 131,583 | 1277 |

| Projekt | [km] | [km] | [m] |
| --- | --- | --- | --- |
| 311 U | 113,651 | 116,236 | 2585 |

| Projekt | [km] | [km] | [m] |
| --- | --- | --- | --- |
| 311 R | 145,004 | 146,44 | 1436 |

| Projekt | [km] | [km] | [m] |
| --- | --- | --- | --- |
| Weiche mit Anhang |  |  | 33 |

| Projekt | [km] | [km] | [m] |
| --- | --- | --- | --- |
| 320A | 0 | 174 | 174 |
| Weiche mit Anhang |  |  | 33 |
Menge: 1,000 Psch

### Titel 03 Materiallieferung

**03.010 Neuen Grundschotter per LKW liefern und entladen**
Schotter, Körnung 31,5 / 63 mm (nach BN 918061 und nach technischen
Lieferbedingungen DBS 918061, Ausgabe August 2006) nach DB-Norm,
der Gesteinsart Diabas, Granodiorit, Basalt o. glw. neu (kein Recyclingmaterial)
zur Verwendung als Grundschotter in den Übergangsbereichen liefern und entladen.
Inkl. Umladen und Nebenarbeiten.

Abrechnung nach Aufmaß und Lieferscheinen.

Lieferscheine/Wiegekarten sind spätestens mit der Schlussrechnung dem AG zu übergeben.
Menge: 2530,000 t

**03.020 Neuen Hartsteinschotter (per LKW)liefern, entladen und einbauen**
*** Grundposition ZZ 1.0
Schotter, Körnung 31,5 / 63 mm (nach BN 918061 und nach technischen
Lieferbedingungen DBS 918061, Ausgabe August 2006) nach DB-Norm,
der Gesteinsart Diabas, Granodiorit, Basalt o. glw. neu (kein Recyclingmaterial)
zur Herstellung der Bettung per LKW liefern, entladen und fachgerecht einbauen. Inkl. Umladen und Nebenarbeiten.

Abrechnung nach Aufmaß und Lieferscheinen.

Lieferscheine/Wiegekarten sind spätestens mit der Schlussrechnung dem AG zu übergeben.
Menge: 2480,000 t

**03.030 Neuen Hartsteinschotter (per Selbstentladewaggon) liefern, entladen und einbauen**
*** Wahlposition ZZ 1.1
Schotter, Körnung 31,5 / 63 mm (nach BN 918061 und nach technischen
Lieferbedingungen DBS 918061, Ausgabe August 2006) nach DB-Norm,
der Gesteinsart Diabas, Granodiorit, Basalt o. glw. neu (kein Recyclingmaterial)
zur Herstellung der Bettung per FC-Selbstentladewaggon liefern, entladen und einbauen.

Abrechnung nach Aufmaß und Lieferscheinen.

Lieferscheine/Wiegekarten sind spätestens mit der Schlussrechnung dem AG zu übergeben.
Menge: 2480,000 t

**03.040 Neue Betonschwellen B70 W-2,40 (S54) liefern nach DB AG-Vorschrift**
Neue Betonschwellen B70 W-2,40 nach DB AG-Vorschrift mit Standard-W-Befestigung, frei Baustelle liefern,verfahrensgerecht lagern, einschließlich evt. Längs- und Zwischentransporte.

Die Lieferscheine sind spätestens bei der ersten Abrechnung dieser Position zu übergeben.
Menge: 2258,000 Stk

**03.050 Neue Betonschwellen B90 (S54) liefern nach DB AG-Vorschrift**
Neue Betonschwellen B90 nach DB AG-Vorschrift mit kompletter Adapterlösung (beinhaltet das neue Kleineisen) für die Verwendung von S54 Schiene, frei Baustelle liefern,verfahrensgerecht lagern, einschließlich evt. Längs- und Zwischentransporte.

Die Lieferscheine sind spätestens bei der ersten Abrechnung dieser Position zu übergeben.

3x 23 Stk. W1 Bf Elsdorf
2x 23 Stk. W4 Bf Selsingen
15 Stk. zwischen Weichen
Menge: 176,000 Stk

**03.060 werksneue Schiene 54E3 liefern, entladen und seitlich lagern**
*** Grundposition ZZ 2.0
Lieferung von fabrikneuen Vignolschienen (Neuschienen) nach DIN EN 13674-1

Schienenprofil: 54E3, 1. Wahl

Stahlgüte: R260; Mindestfestigkeit 880 MPa

Schienenlänge: 120 m Langschiene

Inklusive aller erforderlichen Werkszeugnisse und Qualitätsnachweise (z. B. Abnahmeprüfzeugnis 3.1 nach EN 10204).

frei Baustelle liefern.

Verfahrensgerecht entladen und lagern, einschließlich evt. Längs- und Zwischentransporte und seitliche Lagerung zum Einbau.

Abrechnung nach eingebauter Schienenlänge
Menge: 7576,000 m

**03.070 werksneue Schiene 54E3 liefern, entladen und seitlich lagern (2)**
*** Wahlposition ZZ 2.1
Lieferung von fabrikneuen Vignolschienen (Neuschienen) nach DIN EN 13674-1

Schienenprofil: 54E3, 1. Wahl

Stahlgüte: R260; Mindestfestigkeit 880 MPa

Schienenlänge: 120 m Langschiene

Inklusive aller erforderlichen Werkszeugnisse und Qualitätsnachweise (z. B. Abnahmeprüfzeugnis 3.1 nach EN 10204).

frei Baustelle liefern.

Verfahrensgerecht entladen und lagern, einschließlich evt. Längs- und Zwischentransporte und seitliche Lagerung zum Einbau.

Lieferung mit bereits werkseitiger Entfernung der Walzhaut und Oberflächenunenbenheiten. (Pos. 05.210 Schiene schleifen entfällt)

Abrechnung nach eingebauter Schienenlänge
Menge: 7576,000 m

**03.080 werksneue Schiene 54E3 liefern, entladen und seitlich lagern**
*** Grundposition ZZ 3.0
Lieferung von fabrikneuen Vignolschienen (Neuschienen) nach DIN EN 13674-1

Schienenprofil: 54E3, 1. Wahl

Stahlgüte: R260; Mindestfestigkeit 880 MPa

Schienenlänge: 30 m

Inklusive aller erforderlichen Werkszeugnisse und Qualitätsnachweise (z. B. Abnahmeprüfzeugnis 3.1 nach EN 10204).

frei Baustelle liefern.

Verfahrensgerecht entladen und lagern, einschließlich evt. Längs- und Zwischentransporte und seitliche Lagerung zum Einbau.

Abrechnung nach eingebauter Schienenlänge

Schienen für lokalen Schienenwechsel vor BÜ Godenstedt km 130,370 (L143) (2x30 m)
Menge: 60,000 m

**03.090 werksneue Schiene 54E3 liefern, entladen und seitlich lagern (2)**
*** Wahlposition ZZ 3.1
Lieferung von fabrikneuen Vignolschienen (Neuschienen) nach DIN EN 13674-1

Schienenprofil: 54E3, 1. Wahl

Stahlgüte: R260; Mindestfestigkeit 880 MPa

Schienenlänge: 30 m

Inklusive aller erforderlichen Werkszeugnisse und Qualitätsnachweise (z. B. Abnahmeprüfzeugnis 3.1 nach EN 10204).

frei Baustelle liefern.

Verfahrensgerecht entladen und lagern, einschließlich evt. Längs- und Zwischentransporte und seitliche Lagerung zum Einbau.

Lieferung mit bereits werkseitiger Entfernung der Walzhaut und Oberflächenunenbenheiten. (Pos. 05.210 Schiene schleifen entfällt)

Abrechnung nach eingebauter Schienenlänge

Schienen für lokalen Schienenwechsel vor BÜ Godenstedt km 130,370 (L143) (2x30 m)
Menge: 60,000 m

**03.100 werksneue Schiene 49E1 liefern, entladen und seitlich lagern**
*** Grundposition ZZ 4.0
Lieferung von fabrikneuen Vignolschienen (Neuschienen) nach DIN EN 13674-1

Schienenprofil: 49E1, alternativ 49E5 1. Wahl

Stahlgüte: R260; Mindestfestigkeit 880 MPa

Schienenlänge: 15 m

Inklusive aller erforderlichen Werkszeugnisse und Qualitätsnachweise (z. B. Abnahmeprüfzeugnis 3.1 nach EN 10204).

frei Baustelle liefern.

Verfahrensgerecht entladen und lagern, einschließlich evt. Längs- und Zwischentransporte und seitliche Lagerung zum Einbau.

Abrechnung nach eingebauter Schienenlänge

Schienen für lokalen Schienenwechsel wegen F1-Fehler km 145,724 (2x15 m)
Menge: 30,000 m

**03.110 werksneue Schiene 49E1 liefern, entladen und seitlich lagern (2)**
*** Wahlposition ZZ 4.1
Lieferung von fabrikneuen Vignolschienen (Neuschienen) nach DIN EN 13674-1

Schienenprofil: 49E1, alternativ 49E5 1. Wahl

Stahlgüte: R260; Mindestfestigkeit 880 MPa

Schienenlänge: 15 m

Inklusive aller erforderlichen Werkszeugnisse und Qualitätsnachweise (z. B. Abnahmeprüfzeugnis 3.1 nach EN 10204).

frei Baustelle liefern.

Verfahrensgerecht entladen und lagern, einschließlich evt. Längs- und Zwischentransporte und seitliche Lagerung zum Einbau.

Lieferung mit bereits werkseitiger Entfernung der Walzhaut und Oberflächenunenbenheiten. (Pos. 05.210 Schiene schleifen entfällt)

Abrechnung nach eingebauter Schienenlänge

Schienen für lokalen Schienenwechsel wegen F1-Fehler km 145,724 (2x15 m)
Menge: 30,000 m

**03.120 Bremsprellbock transportieren**
Bremsprellbock bis 10 EB vom Lagerplatz EVB in Bremervörde komplett aufladen, transportieren und einbaugerecht im Bf Elsdorf entladen.

Inkl. Transport, erforderliche Maschinen zur Be- und Entladen und Nebenarbeiten.
Menge: 1,000 Stk

**03.130 keilförmige Zwischenlagen liefern**
keilförmige Zwischenlagen liefern und einbaugerecht lagern
Menge: 11656,000 Stk

**03.140 Signal Sh0 liefern**
Signal Sh0 liefern.

Trägermaterial aus witterungsbeständigem
und rostfreiem Material.

Für Bremsprellbock.
Menge: 1,000 Stk

**03.150 Merkpfähle liefern**
Ein Satz Merkpfähle zur Markierung der Grund- und Gefahrstellung eines Bremsprellbocks liefern.

gelb lackiert/gelb als Materialfarbe
aus rostfreiem Stahl oder witterungsbeständigem und widerstandsfähigem Kunststoff.
Menge: 1,000 Stk

### Titel 10 LST-Arbeiten

*Hinweis: 311P*

**10.010 Achssensor AS der Firma Scheidt und Bachmann ausbauen**
Achssensor AS mit Schienenfußhalter der Firma Scheidt & Bachmann fachgerecht durch eine signaltechnische Fachkraft ausbauen und seitlich lagern. Die Außenanlage wird durch die evb LST freigeschaltet.
Menge: 2,000 Stk

**10.020 Achssensor AS der Firma Scheidt und Bachmann einbauen**
Achssensor AS mit Schienenfußhalter der Firma Scheidt & Bachmann fachgerecht, nach Herstellerangaben, durch eine signaltechnische Fachkraft aus der seitlichen Lagerung einbauen. Die Inbetriebnahme des Kontakts wird in Zusammenarbeit mit der evb LST durchgeführt.
Menge: 2,000 Stk

**10.030 Indusi-Magnet ausbauen**
Den Indusi fachgerecht vom Gleis abbauen und seitlich lagern. Falls erforderlich ist die Zuleitung abzuklemmen. Einschl. aller Nebenarbeiten
Menge: 3,000 Stk

**10.040 Indusi-Magnet einbauen**
Indusi fachgerecht, nach Herstellerangaben,  durch eine signaltechnische Fachkraft anzuschließen und anzubauen. Einschl. aller Nebenarbeiten. Erforderliches Material zur Höheneinstellung wird nicht gesondert vergütet.
Menge: 3,000 Stk

**10.050 Erdung von der Schiene abbauen**
Erdungskabel an der Schiene abbauen und seitlich lagern. Schiene-Schiene-Verbindung zwischen beiden Schienen ebenfalls abbauen und seitlich lagern.
Menge: 3,000 Stk

**10.060 Erdung an der Schiene anbauen**
Bohren und Anbauen von Schienenkontakten an der Schiene. Erdung und Schiene-Schiene-Verbindung an den Schienen anschrauben. Einschließlich aller Nebenarbeiten.
Menge: 3,000 Stk

**10.070 Tiefenerder ausbauen**
*** Bedarfsposition ohne GB
Tiefenerder ca. 9m lang senkrecht mit Zweiwegebagger aus der Erde ziehen. KG-Schutzrohr des Tiefenerder seitlich lagern.
Menge: 1,000 Stk

**10.080 Tiefenerder setzen und anschließen**
*** Bedarfsposition ohne GB
Tiefenerder schlagen mit 30 Ohm Wiederstand. Länge ca. 9m. Nach dem Schlagen seitlich gelagertes KG-Rohr als Schutz und Hinweis über den Tiefenerder installieren. Kontrollmessung des Wiederstandes durchführen und dokumentieren. Einschließlich aller Nebenarbeiten.
Menge: 1,000 Stk

**10.090 Kabelverteiler SKV20 ausbauen und einbauen**
*** Bedarfsposition ohne GB
Kabelverteiler vom Typ SKV20 ausbauen und seitlich lagern. Nach Baumaßnahme aus seitlicher Lagerung wieder eingraben. Einschließlich aller Nebenarbeiten.
Menge: 1,000 Stk

**10.100 Kabelverteiler SKV40 ausbauen und einbauen**
*** Bedarfsposition ohne GB
Kabelverteiler vom Typ SKV40 ausbauen und seitlich lagern. Einschließlich aller Nebenarbeiten. Nach Baumaßnahme aus seitlicher Lagerung wieder eingraben. Einschließlich aller Nebenarbeiten.
Menge: 1,000 Stk

**10.110 Rohrkreuzung mit Gleis herstellen**
*** Bedarfsposition ohne GB
Rohrkreuzung mit Gleis herstellen, bis ca. ‘7‘ m Länge während des Umbaus Durchmesser 1 x DN 110 mm in Bodenklasse 3-5, Tiefe 1,5m unter SOK. Einschl. Lieferung und Einbau der PVC-Schutzrohre nach DIN 8061/62 und DIN 16873 der Rohrreihe 4 (Mindestwanddicke = ‘5,3‘ mm). Lieferung und Verlegung von verzinkten Kabelzugdrähten, Durchmesser 4 mm.
Menge: 1,000 Stk

**10.120 Außerbetriebnahme und Inbetriebnahme Bahnübergang Lz-ÜS 'Godenstedt**
*** Bedarfsposition ohne GB
Bahnübergang vom Typ Scheidt und Bachmann BUES2000 besteht aus 6  Lichtzeichen.
Die Lichtzeichenanlage wird durch die evb außer Betrieb bzw. in Betrieb genommen. Die Anlage ist in Zusammenarbeit zwischen AN und evb auf Funktion zu überprüfen. Während der Außerbetriebnahme sind die 6 Lichtzeichen fachgerecht abzudecken, die zwei Überwachungssignale sind auszukreuzen.
Menge: 1,000 Psch

*Hinweis: 311R*

**10.130 Achssensor AS der Firma Scheidt und Bachmann ausbauen**
Achssensor AS mit Schienenfußhalter der Firma Scheidt & Bachmann fachgerecht durch eine signaltechnische Fachkraft ausbauen und seitlich lagern. Die Außenanlage wird durch die evb LST freigeschaltet.
Menge: 1,000 Stk

**10.140 Achssensor AS der Firma Scheidt und Bachmann einbauen**
Achssensor AS mit Schienenfußhalter der Firma Scheidt & Bachmann fachgerecht, nach Herstellerangaben, durch eine signaltechnische Fachkraft aus der seitlichen Lagerung einbauen. Die Inbetriebnahme des Kontakts wird in Zusammenarbeit mit der evb LST durchgeführt.
Menge: 1,000 Stk

**10.150 Induktionsschleife ausbauen**
Induktionsschleife für die Einschaltung oder Ausschaltung von Bahnübergängen der Firma Scheidt & Bachmann oder Pintsch fachgerecht durch eine signaltechnische Fachkraft ausbauen und vom Gleisanschlussgehäuse trennen. Schleife außerhalb des Baubereiches sichern. Gegebenenfalls ist das Gleisanschlussgehäuse auszugraben.
Menge: 10,000 Stk

**10.160 Induktionsschleife einbauen**
Induktionsschleife für die Einschaltung oder Ausschaltung von Bahnübergängen der Firma Scheidt & Bachmann oder Pintsch zum Einbauort transportieren und fachgerecht durch eine signaltechnische Fachkraft einbauen und an das Gleisanschlussgehäuse anschließen. Gegebenenfalls das Gleisanschlussgehäuse eingraben. Eventuelle neue Materialien zur Schleifenbefestigung werden nicht gesondert vergütet.
Menge: 10,000 Stk

**10.170 ZP D 43 der Firma Siemens ausbauen**
Doppelsensor  ZP D 43 fachgerecht durch eine signaltechnische Fachkraft ausbauen. Gegebenenfalls ist das Gleisanschlussgehäuse mit Auswerteeinheit  auszugraben. Einschl. aller Nebenarbeiten. Doppelsensor und Gleisanschlussgehäuse seitlich lagern.
Menge: 1,000 Stk

**10.180 ZP D 43 der Firma Siemens einbauen**
Doppelsensor  ZP D 43 fachgerecht, nach Herstellerangaben, durch eine signaltechnische Fachkraft an der Schiene anbauen. Gegebenenfalls das Gleisanschlussgehäuse mit Auswerteeinheit eingraben. Einschl. aller Nebenarbeiten, wie Löcher bohren an der Schiene. Anschließend ist mit der evb die Inbetriebnahme durchzuführen.
Menge: 1,000 Stk

**10.190 Indusi-Magnet ausbauen**
Den Indusi fachgerecht vom Gleis abbauen und seitlich lagern. Falls erforderlich ist die Zuleitung abzuklemmen. Einschl. aller Nebenarbeiten
Menge: 7,000 Stk

**10.200 Indusi-Magnet einbauen**
Indusi fachgerecht, nach Herstellerangaben,  durch eine signaltechnische Fachkraft anzuschließen und anzubauen. Einschl. aller Nebenarbeiten. Erforderliches Material zur Höheneinstellung wird nicht gesondert vergütet.
Menge: 7,000 Stk

**10.210 Erdung von der Schiene abbauen**
Erdungskabel an der Schiene abbauen und seitlich lagern. Schiene-Schiene-Verbindung zwischen beiden Schienen ebenfalls abbauen und seitlich lagern.
Menge: 10,000 Stk

**10.220 Erdung an der Schiene anbauen**
Bohren und Anbauen von Schienenkontakten an der Schiene. Erdung und Schiene-Schiene-Verbindung an den Schienen anschrauben. Einschließlich aller Nebenarbeiten.
Menge: 10,000 Stk

**10.230 Tiefenerder ausbauen**
*** Bedarfsposition ohne GB
Tiefenerder ca. 9m lang senkrecht mit Zweiwegebagger aus der Erde ziehen. KG-Schutzrohr des Tiefenerder seitlich lagern.
Menge: 1,000 Stk

**10.240 Tiefenerder setzen und anschließen**
*** Bedarfsposition ohne GB
Tiefenerder schlagen mit 30 Ohm Widerstand. Länge ca. 9m. Nach dem Schlagen seitlich gelagertes KG-Rohr als Schutz und Hinweis über den Tiefenerder installieren. Kontrollmessung des Wiederstandes durchführen und dokumentieren. Einschließlich aller Nebenarbeiten.
Menge: 1,000 Stk

**10.250 Kabelverteiler SKV20 ausbauen und einbauen**
*** Bedarfsposition ohne GB
Kabelverteiler vom Typ SKV20 ausbauen und seitlich lagern. Nach Baumaßnahme aus seitlicher Lagerung wieder eingraben. Einschließlich aller Nebenarbeiten.
Menge: 1,000 Stk

**10.260 Kabelverteiler SKV40 ausbauen und einbauen**
*** Bedarfsposition ohne GB
Kabelverteiler vom Typ SKV40 ausbauen und seitlich lagern. Einschließlich aller Nebenarbeiten. Nach Baumaßnahme aus seitlicher Lagerung wieder eingraben. Einschließlich aller Nebenarbeiten.
Menge: 1,000 Stk

**10.270 Rohrkreuzung mit Gleis herstellen**
*** Bedarfsposition ohne GB
Rohrkreuzung mit Gleis herstellen, bis ca. ‘7‘ m Länge während des Umbaus Durchmesser 1 x DN 110 mm in Bodenklasse 3-5, Tiefe 1,5m unter SOK. Einschl. Lieferung und Einbau der PVC-Schutzrohre nach DIN 8061/62 und DIN 16873 der Rohrreihe 4 (Mindestwanddicke = ‘5,3‘ mm). Lieferung und Verlegung von verzinkten Kabelzugdrähten, Durchmesser 4 mm.
Menge: 1,000 Stk

**10.280 Außerbetriebnahme und Inbetriebnahme Bahnübergang Lz-ÜS 'Glindbusch'**
*** Bedarfsposition ohne GB
Bahnübergang vom Typ Scheidt und Bachmann BUES2000 besteht aus 6  Lichtzeichen.
Die Lichtzeichenanlage wird durch die evb außer Betrieb bzw. in Betrieb genommen. Die Anlage ist in Zusammenarbeit zwischen AN und evb auf Funktion zu überprüfen. Während der Außerbetriebnahme sind die 6 Lichtzeichen fachgerecht abzudecken, die zwei Überwachungssignale sind auszukreuzen.
Menge: 1,000 Psch

**10.290 Außerbetriebnahme und Inbetriebnahme Bahnübergang Lz-ÜS 'Hesedorfer Weg'**
*** Bedarfsposition ohne GB
Bahnübergang vom Typ Scheidt und Bachmann BUES2000 besteht aus 6  Lichtzeichen.
Die Lichtzeichenanlage wird durch die evb außer Betrieb bzw. in Betrieb genommen. Die Anlage ist in Zusammenarbeit zwischen AN und evb auf Funktion zu überprüfen. Während der Außerbetriebnahme sind die 6 Lichtzeichen fachgerecht abzudecken, die zwei Überwachungssignale sind auszukreuzen.
Menge: 1,000 Psch

**10.300 Auskreuzen Signale Blockstelle**
Auskreuzen der 2 Vor- und 2 Hauptsignale vor Beginn der Gleisbauarbeiten. Inkl. Entfernen der Kreuze nach der Baumaßnahme. Die Kreuze müssen vom AN beigestellt werden.
Menge: 1,000 Psch

*Hinweis: 311U*

**10.310 Induktionsschleife ausbauen**
Induktionsschleife für die Einschaltung oder Ausschaltung von Bahnübergängen der Firma Scheidt & Bachmann oder Pintsch fachgerecht durch eine signaltechnische Fachkraft ausbauen und vom Gleisanschlussgehäuse trennen. Schleife außerhalb des Baubereiches sichern. Gegebenenfalls ist das Gleisanschlussgehäuse auszugraben.
Menge: 4,000 Stk

**10.320 Induktionsschleife einbauen**
Induktionsschleife für die Einschaltung oder Ausschaltung von Bahnübergängen der Firma Scheidt & Bachmann oder Pintsch zum Einbauort transportieren und fachgerecht durch eine signaltechnische Fachkraft einbauen und an das Gleisanschlussgehäuse anschließen. Gegebenenfalls das Gleisanschlussgehäuse eingraben. Eventuelle neue Materialien zur Schleifenbefestigung werden nicht gesondert vergütet.
Menge: 4,000 Stk

**10.330 ZP D 43 der Firma Siemens ausbauen**
Doppelsensor  ZP D 43 fachgerecht durch eine signaltechnische Fachkraft ausbauen. Gegebenenfalls ist das Gleisanschlussgehäuse mit Auswerteeinheit  auszugraben. Einschl. aller Nebenarbeiten. Doppelsensor und Gleisanschlussgehäuse seitlich lagern.
Menge: 4,000 Stk

**10.340 ZP D 43 der Firma Siemens einbauen**
Doppelsensor  ZP D 43 fachgerecht, nach Herstellerangaben, durch eine signaltechnische Fachkraft an der Schiene anbauen. Gegebenenfalls das Gleisanschlussgehäuse mit Auswerteeinheit eingraben. Einschl. aller Nebenarbeiten, wie Löcher bohren an der Schiene. Anschließend ist mit der evb die Inbetriebnahme durchzuführen.
Menge: 4,000 Stk

**10.350 Indusi-Magnet ausbauen**
Den Indusi fachgerecht vom Gleis abbauen und seitlich lagern. Falls erforderlich ist die Zuleitung abzuklemmen. Einschl. aller Nebenarbeiten
Menge: 4,000 Stk

**10.360 Indusi-Magnet einbauen**
Indusi fachgerecht, nach Herstellerangaben,  durch eine signaltechnische Fachkraft anzuschließen und anzubauen. Einschl. aller Nebenarbeiten. Erforderliches Material zur Höheneinstellung wird nicht gesondert vergütet.
Menge: 4,000 Stk

**10.370 Erdung von der Schiene abbauen**
Erdungskabel an der Schiene abbauen und seitlich lagern. Schiene-Schiene-Verbindung zwischen beiden Schienen ebenfalls abbauen und seitlich lagern.
Menge: 4,000 Stk

**10.380 Erdung an der Schiene anbauen**
Bohren und Anbauen von Schienenkontakten an der Schiene. Erdung und Schiene-Schiene-Verbindung an den Schienen anschrauben. Einschließlich aller Nebenarbeiten.
Menge: 4,000 Stk

**10.390 Tiefenerder ausbauen**
*** Bedarfsposition ohne GB
Tiefenerder ca. 9m lang senkrecht mit Zweiwegebagger aus der Erde ziehen. KG-Schutzrohr des Tiefenerder seitlich lagern.
Menge: 1,000 Stk

**10.400 Tiefenerder setzen und anschließen**
*** Bedarfsposition ohne GB
Tiefenerder schlagen mit 30 Ohm Wiederstand. Länge ca. 9m. Nach dem Schlagen seitlich gelagertes KG-Rohr als Schutz und Hinweis über den Tiefenerder installieren. Kontrollmessung des Wiederstandes durchführen und dokumentieren. Einschließlich aller Nebenarbeiten.
Menge: 1,000 Stk

**10.410 Kabelverteiler SKV20 ausbauen und einbauen**
*** Bedarfsposition ohne GB
Kabelverteiler vom Typ SKV20 ausbauen und seitlich lagern. Nach Baumaßnahme aus seitlicher Lagerung wieder eingraben. Einschließlich aller Nebenarbeiten.
Menge: 1,000 Stk

**10.420 Kabelverteiler SKV40 ausbauen und einbauen**
*** Bedarfsposition ohne GB
Kabelverteiler vom Typ SKV40 ausbauen und seitlich lagern. Einschließlich aller Nebenarbeiten. Nach Baumaßnahme aus seitlicher Lagerung wieder eingraben. Einschließlich aller Nebenarbeiten.
Menge: 1,000 Stk

**10.430 Rohrkreuzung mit Gleis herstellen**
*** Bedarfsposition ohne GB
Rohrkreuzung mit Gleis herstellen, bis ca. ‘7‘ m Länge während des Umbaus Durchmesser 1 x DN 110 mm in Bodenklasse 3-5, Tiefe 1,5m unter SOK. Einschl. Lieferung und Einbau der PVC-Schutzrohre nach DIN 8061/62 und DIN 16873 der Rohrreihe 4 (Mindestwanddicke = ‘5,3‘ mm). Lieferung und Verlegung von verzinkten Kabelzugdrähten, Durchmesser 4 mm.
Menge: 1,000 Stk

**10.440 Außerbetriebnahme und Inbetriebnahme Bahnübergang LzH-Hp/ÜS 'Am Biberdamm'**
*** Bedarfsposition ohne GB
Bahnübergang vom Typ Siemens S7 besteht aus 6 Lichtzeichen
und zwei Schranken bis 6m Länge.
Die Lichtzeichenanlage wird durch die evb außer Betrieb
bzw. in Betrieb genommen. Die Anlage ist in Zusammenarbeit
 zwischen AN und evb auf Funktion zu überprüfen.
Während der Außerbetriebnahme sind die 6 Lichtzeichen
fachgerecht abzudecken, die zwei Schranken sind entweder
abzudecken oder auszubauen und das eine Überwachungssignal
ist auszukreuzen.
Menge: 1,000 Psch

**10.450 Außerbetriebnahme und Inbetriebnahme Bahnübergang LzH-Hp 'Nedderstenmoor'**
*** Bedarfsposition ohne GB
Bahnübergang vom Typ Scheidt und Bachmann BUES2000
besteht aus 6 Lichtzeichen und drei Schranken bis 6m Länge.
Die Lichtzeichenanlage wird durch die evb außer Betrieb bzw.
in Betrieb genommen. Die Anlage ist in Zusammenarbeit zwischen
AN und evb auf Funktion zu überprüfen. Während der
Außerbetriebnahme sind die 6 Lichtzeichen fachgerecht
abzudecken und die drei Schranken sind entweder abzudecken
oder auszubauen.
Menge: 1,000 Psch

**10.460 Auskreuzen Signale Blockstelle**
Auskreuzen von 1 Vor-, 2 Haupt- und 1 Ls-Signal vor Beginn der Gleisbauarbeiten. Inkl. Entfernen der Kreuze nach der Baumaßnahme. Die Kreuze müssen vom AN beigestellt werden.
Menge: 1,000 Psch

*Hinweis: 320A*

**10.470 ZP D 43 der Firma Siemens ausbauen**
Doppelsensor  ZP D 43 fachgerecht durch eine signaltechnische Fachkraft ausbauen. Gegebenenfalls ist das Gleisanschlussgehäuse mit Auswerteeinheit  auszugraben. Einschl. aller Nebenarbeiten. Doppelsensor und Gleisanschlussgehäuse seitlich lagern.
Menge: 3,000 Stk

**10.480 ZP D 43 der Firma Siemens einbauen**
Doppelsensor  ZP D 43 fachgerecht, nach Herstellerangaben, durch eine signaltechnische Fachkraft an der Schiene anbauen. Gegebenenfalls das Gleisanschlussgehäuse mit Auswerteeinheit eingraben. Einschl. aller Nebenarbeiten, wie Löcher bohren an der Schiene. Anschließend ist mit der evb die Inbetriebnahme durchzuführen.
Menge: 3,000 Stk

**10.490 Indusi-Magnet ausbauen**
Den Indusi fachgerecht vom Gleis abbauen und seitlich lagern. Falls erforderlich ist die Zuleitung abzuklemmen. Einschl. aller Nebenarbeiten
Menge: 1,000 Stk

**10.500 Indusi-Magnet einbauen**
Indusi fachgerecht, nach Herstellerangaben,  durch eine signaltechnische Fachkraft anzuschließen und anzubauen. Einschl. aller Nebenarbeiten. Erforderliches Material zur Höheneinstellung wird nicht gesondert vergütet.
Menge: 1,000 Stk

**10.510 Weichenantrieb ELS710 ausbauen**
Weichenantrieb ELS710 der Firma Siemens fachgerecht durch eine signaltechnische Fachkraft inklusive Antriebslagerung ausbauen und seitlich lagern.
Menge: 2,000 Stk

**10.520 Weichenantrieb ELS710 einbauen**
Weichenantrieb ELS710 der Firma Siemens fachgerecht, nach Herstellerangaben, durch eine signaltechnische Fachkraft aus der seitlichen Lagerung inklusive Antriebslagerung einbauen und Anschließen. Benötigtes Kleinmaterial zur Befestigung wird nicht gesondert vergütet. Anschließend ist eine Stellkraftmessung und in Abstimmung mit der evb die Inbetriebnahme durchzuführen.
Menge: 2,000 Stk

**10.530 vorhandene Weichenheizung 190er-Weiche aus- und einbauen**
Weichenheizungsstäbe fachgerecht aus der auszubauenden Weiche ausbauen und außerhalb des Baufeldes lagern. Nach Einbau der neuen Weiche die Weichenheizungsstäbe wieder montieren und anschließen. Gegebenenfalls ist das Gleisanschlussgehäuse auszugraben und nach der Baumaßnahme wieder einzugraben.
Menge: 1,000 Stk

**10.540 Tiefenerder ausbauen**
*** Bedarfsposition ohne GB
Tiefenerder ca. 9m lang senkrecht mit Zweiwegebagger aus der Erde ziehen. KG-Schutzrohr des Tiefenerder seitlich lagern.
Menge: 1,000 Stk

**10.550 Tiefenerder setzen und anschließen**
*** Bedarfsposition ohne GB
Tiefenerder schlagen mit 30 Ohm Wiederstand. Länge ca. 9m. Nach dem Schlagen seitlich gelagertes KG-Rohr als Schutz und Hinweis über den Tiefenerder installieren. Kontrollmessung des Wiederstandes durchführen und dokumentieren. Einschließlich aller Nebenarbeiten.
Menge: 1,000 Stk

**10.560 Kabelverteiler SKV20 ausbauen und einbauen**
*** Bedarfsposition ohne GB
Kabelverteiler vom Typ SKV20 ausbauen und seitlich lagern. Nach Baumaßnahme aus seitlicher Lagerung wieder eingraben. Einschließlich aller Nebenarbeiten.
Menge: 1,000 Stk

**10.570 Auskreuzen Signale Stellwerk Elsdorf**
Auskreuzen von 2 Ls-Signalen vor Beginn der Gleisbauarbeiten. Inkl. Entfernen der Kreuze nach der Baumaßnahme. Die Kreuze müssen vom AN beigestellt werden.
Menge: 1,000 Psch

*Hinweis: 311T W4 Selsingen*
Weiche 4 Selsingen

**10.580 ZP D 43 der Firma Siemens ausbauen**
Doppelsensor  ZP D 43 fachgerecht durch eine signaltechnische Fachkraft ausbauen. Gegebenenfalls ist das Gleisanschlussgehäuse mit Auswerteeinheit  auszugraben. Einschl. aller Nebenarbeiten. Doppelsensor und Gleisanschlussgehäuse seitlich lagern.
Menge: 3,000 Stk

**10.590 ZP D 43 der Firma Siemens einbauen**
Doppelsensor  ZP D 43 fachgerecht, nach Herstellerangaben, durch eine signaltechnische Fachkraft an der Schiene anbauen. Gegebenenfalls das Gleisanschlussgehäuse mit Auswerteeinheit eingraben. Einschl. aller Nebenarbeiten, wie Löcher bohren an der Schiene. Anschließend ist mit der evb die Inbetriebnahme durchzuführen.
Menge: 3,000 Stk

**10.600 Indusi-Magnet ausbauen**
Den Indusi fachgerecht vom Gleis abbauen und seitlich lagern. Falls erforderlich ist die Zuleitung abzuklemmen. Einschl. aller Nebenarbeiten
Menge: 1,000 Stk

**10.610 Indusi-Magnet einbauen**
Indusi fachgerecht, nach Herstellerangaben, durch eine signaltechnische Fachkraft anzuschließen und anzubauen. Einschl. aller Nebenarbeiten. Erforderliches Material zur Höheneinstellung wird nicht gesondert vergütet.
Menge: 1,000 Stk

**10.620 Weichenantrieb ELS710 ausbauen**
Weichenantrieb ELS710 der Firma Siemens fachgerecht durch eine signaltechnische Fachkraft inklusive Antriebslagerung ausbauen und seitlich lagern.
Menge: 2,000 Stk

**10.630 Weichenantrieb ELS710 einbauen**
Weichenantrieb ELS710 der Firma Siemens fachgerecht, nach Herstellerangaben, durch eine signaltechnische Fachkraft aus der seitlichen Lagerung inklusive Antriebslagerung einbauen und Anschließen. Benötigtes Kleinmaterial zur Befestigung wird nicht gesondert vergütet. Anschließend ist eine Stellkraftmessung und in Abstimmung mit der evb die Inbetriebnahme durchzuführen.
Menge: 2,000 Stk

**10.640 vorhandene Weichenheizung 190er-Weiche aus- und einbauen**
Weichenheizungsstäbe fachgerecht aus der auszubauenden Weiche ausbauen und außerhalb des Baufeldes lagern. Nach Einbau der neuen Weiche die Weichenheizungsstäbe wieder montieren und anschließen. Gegebenenfalls ist das Gleisanschlussgehäuse auszugraben und nach der Baumaßnahme wieder einzugraben.
Menge: 1,000 Stk

**10.650 Tiefenerder ausbauen**
*** Bedarfsposition ohne GB
Tiefenerder ca. 9m lang senkrecht mit Zweiwegebagger aus der Erde ziehen. KG-Schutzrohr des Tiefenerder seitlich lagern.
Menge: 1,000 Stk

**10.660 Tiefenerder setzen und anschließen**
*** Bedarfsposition ohne GB
Tiefenerder schlagen mit 30 Ohm Wiederstand. Länge ca. 9m. Nach dem Schlagen seitlich gelagertes KG-Rohr als Schutz und Hinweis über den Tiefenerder installieren. Kontrollmessung des Wiederstandes durchführen und dokumentieren. Einschließlich aller Nebenarbeiten.
Menge: 1,000 Stk

**10.670 Kabelverteiler SKV20 ausbauen und einbauen**
*** Bedarfsposition ohne GB
Kabelverteiler vom Typ SKV20 ausbauen und seitlich lagern. Nach Baumaßnahme aus seitlicher Lagerung wieder eingraben. Einschließlich aller Nebenarbeiten.
Menge: 1,000 Stk

**10.680 Auskreuzen Signale Stellwerk Selsingen**
Auskreuzen von 1 Haupt und 1 Ls-Signal vor Beginn der Gleisbauarbeiten. Inkl. Entfernen der Kreuze nach der Baumaßnahme. Die Kreuze müssen vom AN beigestellt werden.
Menge: 1,000 Psch

### Titel 20 Oberbauarbeiten

**20.010 Gleisrückbau mit seitlicher Schienelagerung**
Schienen der Form S49 auf Holzschwellen oder Betonschwellen mit K-Befestigung

Schiene fach- und sachgerecht zum Wiedereinbau in 120 m längen trennen (vorhandene Schweißung und Steglöcher sind zu berücksichtigen; die vorschriftsmäßigen Abstände sind einzuhalten) in den Abschnitten:
km 145,004 bis km 146,440 (B58 Betonschwellen)
EBR Bever Schwellen und Schiene bleibt eingebaut.
Elsdorf Gl. 2 174 m (Betonschwellen)

defekte Betonschwellen und Schienenbefestigung ausbauen und nach Wahl des AN entsorgen.
Betonschwellen B58 ausbauen und nach Wahl des AN entsorgen. (Elsdorf)
Betonschwellen B70 ausbauen und zum Wiedereinbau seitlich lagern. (Elsdorf)

Gleisertüchtigung Elsdorf Gl. 2; W1+Anhang, dann 23 abgängige Holzschwellen bis Gs; Gs mit zwei guten Holzschwellen; nach Gs 128x B70 vorh., dann 7 Einzelschwellen B70, sonst unbrauchbare Betonschwellen

Ggf. erforderliche Transporte werden nicht gesondert vergütet.

Material exkl. Schienen zum Wiedereinbau wird Eigentum des AN und ist zu entsorgen.

Entsorgungsnachweisführung obliegt dem AN, alle Entsorgungsnachweise sind dem AG zeitnah zu übergeben.
Rückbau inkl. aller Nebenarbeiten.
AN stellt Hebezeug(e).

Abrechnung nach tatsächlicher Gleislänge.
Menge: 1569,000 m

**20.020 Schienenwechsel durchführen**
Vorhandene S49 Schiene auf Betonschwelle mit K-Befestigung.
Schiene trennen, ausbauen und entsorgen.
Hakenschrauben, Muttern, Federringe und Zwischenlagen entsorgen und erneuern. Neue Hakenschrauben, Muttern, Federringe und Zwischenlagen herbeischaffen und einbaugerecht seitlich lagern. (Material wird gesondert vergütet)
Die Schienenauflagefläche säubern, die neue 49E1/E5 oder 54E3 Schiene sach- und fachgerecht herbeischaffen (Schiene wird gesondert vergütet), die Schiene aufsetzen, befestigen, unter Einhaltung der vorgeschriebenen Spurweite und Stoßlücken für endlos verschweißtes Gleis befestigen und Hochleistungskorrosionsschutz (Ferrocoat oder gleichwertig) aufbringen. Die Stöße sind mit vom Auftragnehmer vorzuhaltenden Montagelaschen und Schraubzwingen behelfsmäßig zu verlaschen. Das Gleis richten und für den Az-Betrieb herrichten einschl. Anrampungen (1:400) und Herstellung der Anschlüsse am Beginn und Ende der Umbaustrecke.
Gleis abschließend mit einem Stopfgang stopfen. Hierfür erforderlichen Schotter einbringen. Schotter wird gesondert vergütet.

Inkl. ggf. erforderlichem Wechsel von Schwellenschrauben und/oder Federringen (Material wird gesondert vergütet)
Inkl. Transporte und aller Nebenarbeiten
Menge: 3788,000 m

**20.030 Alte Bettung und Boden aufnehmen und zwischenlagern (50 cm)**
Alte Bettung und Boden aufnehmen, transportieren und getrennt zwischenlagern (max. 1.000t pro Haufwerk).

Bettungs- und Bodenmassen im Mittel 50 cm unter neuer Schwellenoberkante auskoffern und für die Herstellung des Regelbettungsquerschnitte vorbereiten.

Die Bettungs- und Bodenmassen werden zur Probennahme durch den AG auf geeigneten Flächen gefahren und dort bis zur Entsorgung zwischengelagert.

Einschl. aller Nebenarbeiten.
Abgerechnet wird nach tatsächlicher Gleislänge
Menge: 1569,000 m

**20.040 Weiche ausbauen und entsorgen**
Weiche der Bauform 190-1:9 auf Holzschwellen ausbauen.
Bei der auszubauenden Weiche das auszubauende Kleineisen
gangbar machen. Die Fahrbahn auftrennen und von den Schwellen lösen; die Fahrbahnteile, Schwellen und das Kleineisen aufnehmen und verladen. Stoffe gehen in das Eignetum des AN über und sind zu entsorgen. Die Entsorgung der Holzschwellen wird gesondert vergütet.

Einschließlich Lang- und Kurzschwellen außerhalb der Baulänge.
Einschließlich Schienentrennschnitte

Inkl. Nebenarbeite und Tranporte

Teile zum Lager der evb in Bremervörde transportieren:
Im Bf Elsdorf Weiche 1
- Zungenrollvorrichtungen
- Radlenker mit Böcken
- Weichenverschluss

Im Bf Selsingen Weiche 4
- Zungenrollvorrichtungen
- Weichenverschluss
Menge: 2,000 Stk

**20.050 Schotterrecyclinganlage liefern, aufbauen, vorhalten, abbauen**
Schotterrecyclinganlage vom AN zur Baustelle liefern, am Aufstellort aufbauen, über die gesamte Bauzeit vorhalten und betreiben, nach Bauende abbauen und abtransportieren
Menge: 1,000 Psch

**20.060 RC-Schotter nach Ril 880.4010 herstellen**
RC-Schotter nach Ril 880.4010 herstellen. Schotter vom
Haufwerk aufnehmen, verfahren und in einer DB-zugelassenen
Recyclinganlage des AN anprallen, sieben und fraktionieren in
Körnung > 22,4 mm. Der Schotter ist zur Wiederverwendung als
Gleisschotter entsprechend den technischen Lieferbedingungen
TM 918 061 aufzubereiten. Feinanteil-Material entsprechend der
Einstufung nach Z 0 bis > Z 2 getrennt lagern. Einschließlich
Transport vom Haufwerk zur Recyclinganlage. Abgerechnet wird
das Aufmaß des eingebauten Schotters.
Menge: 1320,000 t

**20.070 Bettungs- und Bodenmassen vom Zwischenlager aufladen und entsorgen**
Bettungs- und Bodenmassen, Fremdstoffe und Wurzelwerk
Die Bettung wird recycelt. Es werden nur Boden und die entsprechenden Recyclingrückstände entsorgt.

Zuordnungswert gemäß LAGA=Z0 vom Zwischenlager nach der Beprobung auf vom AN gestellte Fahrzeuge aufladen, abfahren und entsorgen.

Beprobung nach LAGA und Herbizide erfolgt durch AG. Ergebnis liegt jeweils nach ca. 10 Tagen vor. Spezielle Anforderungen des Entsorungsbetriebes hat der AN dem AG rechtzeitig vor Probennahme mitzuteilen. Ggf. notwendig und/oder zusätzliche Probennahmen oder Ähnliches nach bereits durchgeführter Probennahme des AG werden vom AG beauftragt und sind vom AN zu bezahlen. Nach dem Vorliegen der Untersuchungsergebnisse werden die Abraumstoffe durch AN auf vom AN gestellte Fahrzeuge geladen und abgefahren. Abraumstoffe werden Eigentum des AN und sind vorschriftsmäßig zu entsorgen.

Der Entsorgungsnachweise für die ausgebauten und entsorgten Materialien sind spätestens bei der ersten Abrechnung dieser Leistung zu übergeben.

Die Abraumstoffe werden Eigentum des AN und sind vorschriftsmäßig zu entsorgen.
Menge: 6321,220 t

**20.080 Zulage für die Entsorgung kontaminierte Bettung und Boden**
*** Bedarfsposition ohne GB
Zulage für die Beseitigung kontaminierten Bodens und Bettungsrecyclingresten, Fremdstoffe und Wurzelwerk.
Zuordnungswert gemäß LAGA=Z1/Z1.1/Z1.2 entspricht Einbauklasse 1
Abraumstoffe werden Eigentum des AN und sind vorschriftsmäßig zu entsorgen.
Menge: 25,000 t

**20.090 Zulage für die Entsorgung kontaminierte Bettung und Boden**
*** Bedarfsposition mit GB
Zulage für die Beseitigung kontaminierten Bodens und Bettungsrecyclingresten, Fremdstoffe und Wurzelwerk.
Zuordnungswert gemäß LAGA=Z2.,
entspricht Einbauklasse 2
Abraumstoffe werden Eigentum des AN und sind vorschriftsmäßig zu entsorgen.
Menge: 4741,500 t

**20.100 Zulage für die Entsorgung kontaminierte Bettung und Boden**
*** Bedarfsposition mit GB
Zulage für die Beseitigung kontaminierten Bodens und Bettungsrecyclingresten, Fremdstoffe und Wurzelwerk.
Zuordnungswert gemäß LAGA>Z2.,
entspricht Deponieklasse 0
Abraumstoffe werden Eigentum des AN und sind vorschriftsmäßig zu entsorgen.
Menge: 1580,500 t

**20.110 Zulage für die Entsorgung kontaminierte Bettung und Boden**
*** Bedarfsposition ohne GB
Zulage für die Beseitigung kontaminierten Bodens und Bettungsrecyclingresten, Fremdstoffe und Wurzelwerk.
Zuordnungswert gemäß LAGA>Z2.,
entspricht Deponieklasse 1
Abraumstoffe werden Eigentum des AN und sind vorschriftsmäßig zu entsorgen.
Menge: 25,000 t

**20.120 Zulage für die Entsorgung kontaminierte Bettung und Boden**
*** Bedarfsposition ohne GB
Zulage für die Beseitigung kontaminierten Bodens und Bettungsrecyclingresten, Fremdstoffe und Wurzelwerk.
Zuordnungswert gemäß LAGA>Z2.,
entspricht Deponieklasse 2
Abraumstoffe werden Eigentum des AN und sind vorschriftsmäßig zu entsorgen.
Menge: 25,000 t

**20.130 RC-Schotter von der Recyclinganlage zur Baustelle transportieren**
RC-Schotter laden und von der Recyclinganlage zur Baustelle
transportieren. Einbau als Verlegeschotter wird gesondert
vergütet. Zuführung bzw. Rückführung der Fahrzeuge zur
Recyclinganlage wird nicht gesondert vergütet. Abgerechnet
wird die Kubatur des Auftrgsprofiles (Schotter im eingebauten
Zustand). Umrechnungsfaktor 1,65 t/m³.
Auflockerung beim Laden, Fördern usw. ist einzukalkulieren und
wird nicht zusätzlich vergütet.
Menge: 1320,000 t

**20.140 Grundschotter einbringen und verdichten**
Neuen Hartsteinschotter, sowie recycelten Schotter als Grundschotter einbringen und verdichten. Verlegeplanum für das Gleis aus neuem Hartsteinschotter herstellen. Toleranz +/- 2,5 cm bis 2,5 cm.
Maßgaben der Obri NE sind zu beachten.

Abgerechnet wird nach tatsächlicher Gleislänge
Menge: 1569,000 m

**20.150 Verlegeplanum (Gleis) herstellen**
Erdplanum fach- und sachgerecht herstellen.

Breite bis 4,0 m.

Verformungsmodul des Erdplanum EV2 = ,20‘ MN/m²

einschl. aller Nebenarbeiten.
Abgerechnet wird nach tatsächlicher Gleislänge.
Menge: 1569,000 m

**20.160 Gleis auf Verlegeplanum (seitl. gelagert Schiene)**
Schiene, aufgeplattete B70/B90 Schwelle aus seitlicher Lage, Gleis aus S54-Schienen auf Betonschwellen in Schotterbettung mit W-Befestigung auf vorbereitetem Verlegeplanum montieren.
Die Schwellenmitten nach Angabe am Schienensteg mit Ölkreide anzeichnen, die Schwellen mit einer Schwellenteilung von 0,65 m auslegen, die Schienenauflagefläche säubern, Zwischenlagen einbauen, die Schiene aufsetzen, befestigen, die vorgeschriebenen Schwellenabstände herstellen, die Schienen unter Einhaltung der vorgeschriebenen Spurweite und Stoßlücken für endlos verschweißtes Gleis befestigen und Hochleistungskorrosionsschutz (Ferrocoat oder gleichwertig) aufbringen. Die Stöße sind mit vom Auftragnehmer vorzuhaltenden Montagelaschen und Schraubzwingen behelfsmäßig zu verlaschen. Das Gleis richten und für den Az-Betrieb herrichten einschl. Anrampungen (1:400) und Herstellung der Anschlüsse am Beginn und Ende der Umbaustrecke. Den erforderlichen Schotter einbringen. Gleis mit kombinierter Stopf-Richt-Maschine mit einem Verdicht-Hebegang (mit 2 Eingriffen und max. 6 cm Hebung je Durchgang) und zwei Stabilisierungsgängen unter Vorkopfverdichtung stopfen und feinrichten, zwischen 1. und 2. Stabilisierung Gleisbearbeitung mit einem dynamischen Gleisstabilisator (DGS), zwischen den einzelnen Stopfgängen die Schwellenfächer verfüllen und nach dem letzten Stabilisierungsstopfgang den Bettungsquerschnitt abnahmereif herstellen. Darstellung der Gleislage nach dem Stopfen und Richten hat über MKS (Mehr-Kanal-Schreiber) zu erfolgen. Das Herstellen der Übergänge an den Bestand mit vorgeschriebenen Rampen u.a. an den Enden der Bauabschnitte und angrenzender Weichen(verbindungen) ist einzurechnen.

Abrechnung nach tatsächlicher Gleislänge.
Menge: 1569,000 m

**20.170 Verlegeplanum (Weiche) herstellen**
Grundschotter als Verlegeplanum für Weiche herstellen.
Mit einere Toleranz von +2,5 bis -2,5 cm einbauen und verdichten.
Maßgaben der Obri NE sind zu beachten.
Breite bis 6,45 m.
Menge: 2,000 Stk

**20.180 Weiche (Beton) auf Verlegeplanum**
Weiche wird vom AG durch Weichenwerk zum Bf Selsingen geliefert.
Weiche vor Ort montieren.

Weiche wird vom AG durch Weichenwerk zum Bf Elsdorf geliefert.
Weiche vor Ort montieren.

Herstellen des Verlegeplanums, d.h. einbringen und
verdichten des erforderlichen Schotters mit einer
Toleranz von +- 2,5 cm. Die Lieferung des Schotters
wird gesondert vergütet. Weiche der Bauform
EW49 190-1:9 einschließlich der Schwellen außerhalb der
Baulänge und der Schienenmontage auf den Schwellen
außerhalb der Baulänge auf Verlegeplanum montieren,
Gleitstühle, Gelenkplatten, Zapfen, Federzungenplatten
usw. reinigen und schmieren, die Fahrbahnstöße mit vom
Auftragnehmer vorzuhaltenden Montagelaschen und
Schraubzwingen behelfsmäßig verlaschen, die Weiche
richten und für Az-Betrieb herrichten einschl.
Anrampungen (1:400) und Herstellung der Anschlüsse  bis
max. 30 m Länge am Weichenanfang und -ende.
Hochleistungskorrosionsschutz (z.B. Ferrocoat oder
gleichwertig) aufbringen, mit kombinierter
Stopf-Richt-Maschine (ausgestattet mit dynamischen
Gleisstabilisator, zwischen 1. und 2. Stabilisierungsgang einsetzen) mit einem Verdicht-Hebe-Gang (mit
max. 2 Eingriffen und max. 6 cm Hebung je Durchgang)
und zwei Stabilisierungsgängen unter Vorkopfverdichtung
stopfen und feinrichten; zwischen den einzelnen
Stopfgängen die Schwellenfächer verfüllen und den Bettungsquerschnitt abnahmereif herstellen.
Das Herstellen der Übergänge an den Enden
der Weiche bis max. 30 m Länge ist einzurechnen. Der
Spitzenverschluss und die Umstellvorrichtung werden vom
‘AN‘ eingebaut. Einschl. Dokumentation mit
Mehrkanalschreiber.
Abschließend Weichengeometrie digital messen und die Messung kompatibel zu V&P Messreg/RS Mr. Pro dem AG übergeben.
Menge: 2,000 Stk

**20.190 Schwellenwechsel im Weichenbereich**
Schwellenwechsel im Bereich von Weichen im Zuge des Weicheneinbaues durchführen.

Vor Weichenanfang 23x vorhandene Betonschwellen ausbauen und entsorgen.

Am Weichenende jeweils 23x vorhandene Betonschwellen ausbauen und entsorgen.

einbaugerecht gelagerte B90 Schwellen herbeischaffen und fach- und sachgerecht einbauen.

Im Bf Selsingen durchführen.
Im Bf Elsdorf durchführen.
Menge: 2,000 Stk

**20.200 Weichengrenzzeichen Ra12 ausbauen, zwischenlagern, einbauen**
Weichengrenzzeichen Ra12 fach- und sachgerecht ausbauen, zum Wiedereinbau zwischenlagern und aus Lagerung herbeischaffen wieder einbauen.
Menge: 2,000 Stk

**20.210 Gleisperre ausbauen, zwischenlagern, einbauen**
Angeschraubt Gleissperre und zugehörige Holzschwellen fach- und sachgerecht ausbauen, zum Wiedereinbau zwischenlagern und aus Lagerung herbeischaffen und wieder einbauen.

Im Bf Elsdorf ausführen.
Im Bf Selsingen ausführen.

Inkl. aller Nebenarbeiten und Transporte
Menge: 2,000 Stk

**20.220 Schiene schleifen**
*** Bedarfsposition mit GB
Neuschienenschleifen (Neulagenschliff; Erstbearbeitung) nach vorschrift maschinell durchführen.

Profilgerechtes Schleifen der neu verlegten Schiene zur Entfernung der Walzhaut und zur Beseitigung von Oberflächenunenbenheiten durchführen, inkl. Schweißstöße profilkonform bearbeiten.

Durchführung gemäß DB Ril 826.1020 unter Einhaltung der Toleranzen für Längs- und Querprofil und Oberflächenrauheit.

Inkl. aller Nebentätigkeiten
Inkl. digitale Dokumentation und Übergabe an den AG

Abrechnung nach Meter Schiene (m Schiene)
Menge: 7576,000 m

**20.230 Weiche schleifen**
Neuschienenschleifen (Neulagenschliff; Erstbearbeitung) nach vorschrift maschinell durchführen auf einer Neuweiche inkl. Anhang

Profilgerechtes Schleifen der neu verlegten Fahrbahn zur Entfernung der Walzhaut und zur Beseitigung von Oberflächenunenbenheiten durchführen, inkl. Schweißstöße profilkonform bearbeiten.

Durchführung gemäß DB Ril 826.1020 unter Einhaltung der Toleranzen für Längs- und Querprofil und Oberflächenrauheit.

Inkl. aller Nebentätigkeiten
Inkl. digitale Dokumentation und Übergabe an den AG

Abrechnung je Weiche(Stk. Weiche)
Menge: 2,000 Stk

**20.240 Bremsprellbock einbauen**
Bremsprellbock bis 10EB aus seitlicher Lagerung mit geeigneten Mitteln ins Gleis einheben und im Gleis montieren.

Bremselement unter Beachtung der erforderlichen Anzugskräfte montieren.

Bremsweg 5,0 m herstellen.

Merkpfähle (werden gesondert vergütet) in Grundstellung und Gefahrstellung vorschriftmäßig und lotecht einbauen und kipp- und knicksicher in den Boden einbinden.

Sh0 (wird gesondert vergütet) montieren.
Menge: 1,000 Stk

### Titel 30 Bahnübergangsarbeiten

#### Untertitel 30.01 Bahnübergangsarbeiten

##### Untertitel 30.01.1 Bahnübergang BÜ 3-05 BÜ Biberdamm km 145,65

*Hinweis: Bahnübergang BÜ 3-05*
Bahnübergang BÜ 3-05
BÜ Biberdamm
km 145,65

Spurrille vorhanden

**30.01.1.010 Beantragen Genehmigung**
Beantragen Genehmigung
Beantragen erforderlicher Genehmigungen zur Verkehrssicherung einschl. Festlegen der Verkehrszeichen, Absperrung,Beleuchtung, Lichtzeichenanlage u.ä..
Einrichtungsgegenstände für die Verkehrssicherung und
-regelung nach StVO aufstellen, vorhalten, betreiben und nach
Beendigung der Arbeiten abbauen. Einschl. Beleuchten der
Verkehrssicherungseinrichtungen und Verkehrsschilder sowie
Gestellung evtl. erforderlicher Provisorien für Geh- und
Radwegverkehr, für Ausbau und Einbau, provisorische
Befestigung und dem abschließenden Einbau.
Die Veröffentlichung und die ggf. damit verbundenen Kosten
sind einzurechnen. Die Veröffentlichung ist dem AG vorzulegen.
Menge: 1,000 Psch

**30.01.1.020 Verkehrslenkung**
Aufstellung eines Verkehrslenkungsplanes; Einholung
sämtlicher erforderlicher Genehmigungen, Vorhalten, Aufstellen
und Abbauen der für die Umleitungen erforderlichen
Beschilderungen und Beleuchtungen, einschl. Absperrung und
Sicherung der Baustellen für evtl. mehrmals erforderlich
werdene Arbeitsgänge an allen oben genannten Maßnahmen.
Es handelt sich um einen Feldweg.
Menge: 1,000 Psch

**30.01.1.030 vorh. Bahnübergangsbefestigung ausbauen**
Beidseitig 3,0 m aus Gleisachse bituminösen Straßenüberweg in vorhandener Stärke einschließlich Unterbau zwischen und neben den Schienen und bis auf die erforderliche Tiefe (ca. 0,30 m im Mittel unter SO) ausbauen, transportieren zur Bereitstelungsfläche, zwischenlagern und nach Beprobung auf vom AN gestellte Fahrzeuge laden und zur Verfügung des AN entsorgen.

Der Aufbruch ist durch Fugentrennschnitte in ganzer Tiefe sauber zu trennen.

Beprobung erfolgt durch AG. Die Ergebnisse liegen jeweils nach 10 Tagen vor. Spezielle Anforderungen des Entsorungsbetriebes hat der AN dem AG rechtzeitig vor Probennahme mitzuteilen. Ggf. notwendig und/oder zusätzliche Probennahmen oder Ähnliches nach bereits durchgeführter Probennahme des AG werden vom AG beauftragt und sind vom AN zu bezahlen. Nach dem Vorliegen der Untersuchungsergebnisse werden die Abraumstoffe durch den AN auf vom AN gestellte Fahrzeuge geladen und abgefahren. Abraumstoffe werden Eigentum des AN und sind vorschriftsmäßig zu entsorgen.

Entsorgungsnachweisführung obliegt dem AN, alle Entsorgungsnachweise sind dem AG mit der ersten Abrechnung dieser Position zu übergeben.

Einschließlich aller Nebenarbeiten.
Menge: 36,000 m²

**30.01.1.040 Boden für Suchgräben (1,00 - 1,25 m)**
*** Bedarfsposition mit GB
Boden zur Freilegung von Kabeln und Leitungen,
ausheben, später wieder verfüllen und verdichten,
in Bodenklasse 3 bis 5.
Aushubtiefe über 1,00 bis 1,25 m.

Abrechnung gemäß Formblatt für Suchschachtungen des AG.
Menge: 5,000 m³

**30.01.1.050 Boden für Suchgräben (1,25 - 1,50 m)**
*** Bedarfsposition mit GB
Boden zur Freilegung von Kabeln und Leitungen,
ausheben, später wieder verfüllen und verdichten,
in Bodenklasse 3 bis 5.
Aushubtiefe über 1,25 bis 1,50 m.

Abrechnung gemäß Formblatt für Suchschachtungen des AG.
Menge: 5,000 m³

**30.01.1.060 Provisorische BÜ-Befestigung mehrfach ein- und ausbauen**
*** Bedarfsposition mit GB
Provisorische BÜ-Befestigung mehrfach ein- und ausbauen
Provisorische BÜ-Befestigung aus Mineralgemisch nach
Erforderniss während und nach
dem Gleisumbau einschließlich Trennvlies einbauen. Für weitere Maßnahmen wie stopfen
etc. ist das Provisorium wieder aus- und einzubauen und nach
Vorgabe AG wieder auszubauen. Einschl. aller erforderlichen
Nebenarbeiten und Lieferung sämtlicher Stoffe frei Baustelle.
Menge: 36,000 m²

**30.01.1.070 Bahnübergangsbefestigung bituminös herstellen**
Bahnübergangsbefestigung nach durchgeführten
Oberbauarbeiten bituminös herstellen bestehend aus
Bitumen-/Schwarzdecke.
Nach Angabe AG. Zwischen den Schienen die
BÜ-Befestigung beidseitig 50 cm breiter als die
Fahrbahnbefestigung der Straße ausführen.
Nach Regelmaßen der ZTV-bit / ZTVT StB mit Tragdeckschicht AC 16 TD 14 cm
und 15 cm Schottertragschicht
mit Ev2 = 150 MN/m² auf der Schottertragschicht.
In diesem Zusammenhang Fugenherstellung mittels
Fugenverguss speziell in Verbindung
mit geeignetem Voranstrich auf beiden Schienenseiten.
Fuge zur angrenzenden bituminösen Straßenfahrbahn mittels
Fugenband (TOK oder gleichwertig) herstellen.
Einschließlich aller Nebenarbeiten (z. B. Fugenherstellung
gemäß TL/TP Fug-StB 01
mit 4 cm tiefer und 2 cm breiter Fuge jeweils an den
Schienenseiten, Schienenstegbohrungen und Auflaufkeile
fachgerecht herstellen).
Ungebundene Wegbefestigung im Anschlussbereich des BÜ
höhenmäßig angleichen wird nicht gesondert vergütet.
Sämtliches Material stellt der AN.
Einschließlich aller Nebenarbeiten.
Menge: 36,000 m²

##### Untertitel 30.01.2 Bahnübergang BÜ 3-36 BÜ Hesedorfer Weg km 114,76

*Hinweis: Bahnübergang BÜ 3-36*
Bahnübergang BÜ 3-36
BÜ Hesedorfer Weg
km 114,76

Spurrille vorhanden (Schienenwechselabschnitt)

**30.01.2.010 Bahnübergang absperren**
Vorhalten, Aufstellen
und Abbauen der für die Absperrung erforderlichen
Beschilderungen und Beleuchtungen, einschl. Absperrung und
Sicherung der Baustellen für evtl. mehrmals erforderlich
werdene Arbeitsgänge an allen oben genannten Maßnahmen.
Menge: 1,000 Psch

**30.01.2.020 vorh. Bahnübergangsbefestigung ausbauen**
Beidseitig 3,0 m aus Gleisachse bituminösen Straßenüberweg in vorhandener Stärke einschließlich Unterbau zwischen und neben den Schienen und bis auf die erforderliche Tiefe (ca. 0,30 m im Mittel unter SO) ausbauen, transportieren zur Bereitstelungsfläche, zwischenlagern und nach Beprobung auf vom AN gestellte Fahrzeuge laden und zur Verfügung des AN entsorgen.

Der Aufbruch ist durch Fugentrennschnitte in ganzer Tiefe sauber zu trennen.

Beprobung erfolgt durch AG. Die Ergebnisse liegen jeweils nach 10 Tagen vor. Spezielle Anforderungen des Entsorungsbetriebes hat der AN dem AG rechtzeitig vor Probennahme mitzuteilen. Ggf. notwendig und/oder zusätzliche Probennahmen oder Ähnliches nach bereits durchgeführter Probennahme des AG werden vom AG beauftragt und sind vom AN zu bezahlen. Nach dem Vorliegen der Untersuchungsergebnisse werden die Abraumstoffe durch den AN auf vom AN gestellte Fahrzeuge geladen und abgefahren. Abraumstoffe werden Eigentum des AN und sind vorschriftsmäßig zu entsorgen.

Entsorgungsnachweisführung obliegt dem AN, alle Entsorgungsnachweise sind dem AG mit der ersten Abrechnung dieser Position zu übergeben.

Einschließlich aller Nebenarbeiten.
Menge: 42,000 m²

**30.01.2.030 Boden für Suchgräben (1,00 - 1,25 m)**
*** Bedarfsposition mit GB
Boden zur Freilegung von Kabeln und Leitungen,
ausheben, später wieder verfüllen und verdichten,
in Bodenklasse 3 bis 5.
Aushubtiefe über 1,00 bis 1,25 m.

Abrechnung gemäß Formblatt für Suchschachtungen des AG.
Menge: 5,000 m³

**30.01.2.040 Boden für Suchgräben (1,25 - 1,50 m)**
*** Bedarfsposition mit GB
Boden zur Freilegung von Kabeln und Leitungen,
ausheben, später wieder verfüllen und verdichten,
in Bodenklasse 3 bis 5.
Aushubtiefe über 1,25 bis 1,50 m.

Abrechnung gemäß Formblatt für Suchschachtungen des AG.
Menge: 5,000 m³

**30.01.2.050 Provisorische BÜ-Befestigung mehrfach ein- und ausbauen**
*** Bedarfsposition mit GB
Provisorische BÜ-Befestigung mehrfach ein- und ausbauen
Provisorische BÜ-Befestigung aus Mineralgemisch nach
Erforderniss während und nach
dem Gleisumbau einschließlich Trennvlies einbauen. Für weitere Maßnahmen wie stopfen
etc. ist das Provisorium wieder aus- und einzubauen und nach
Vorgabe AG wieder auszubauen. Einschl. aller erforderlichen
Nebenarbeiten und Lieferung sämtlicher Stoffe frei Baustelle.
Menge: 42,000 m²

**30.01.2.060 Spurrillenschiene liefern**
*** Bedarfsposition ohne GB
Werksneue Spurrillenschiene (neue, breite Bauform, beidseitig 0,75m länger als die Fahrbahnbefestigung des Bahnüberganges und Aufbiegung an beiden Enden) komplett mit Befestigung frei Baustelle liefern und entladen.

Inkl. Transport und Nebenarbeiten.
Menge: 15,000 m

**30.01.2.070 Spurrillenschiene einbauen**
einbaugerecht gelagerte Spurrillenschiene fach- und sachgerecht an werksneuer Schiene montieren.

Einschließlich eventuellem Vorbiegen und Endaufbiegungen bei neuer Spurrillenschiene.

Einschließlich Nebenarbeiten (Schienenbohrungen etc.)

Keine Schweißungen im befestigten Bahnübergangsbereich.
Menge: 15,000 m

**30.01.2.080 Bahnübergangsbefestigung bituminös herstellen**
Bahnübergangsbefestigung nach durchgeführten
Oberbauarbeiten bituminös herstellen bestehend aus
Bitumen-/Schwarzdecke.
Nach Angabe AG. Zwischen den Schienen die
BÜ-Befestigung beidseitig 50 cm breiter als die
Fahrbahnbefestigung der Straße ausführen.
Nach Regelmaßen der ZTV-bit / ZTVT StB mit 4 cm
Asphaltbeton 0/11 N auf 14 cm Asphalttragschicht AC 32 TN und 27 cm Frostschutzschicht
mit Ev2 = 150 MN/m² auf der Schottertragschicht.
In diesem Zusammenhang Fugenherstellung mittels
Fugenverguss speziell in Verbindung
mit geeignetem Voranstrich auf beiden Schienenseiten.
Fuge zur angrenzenden bituminösen Straßenfahrbahn mittels
Fugenband (TOK oder gleichwertig) herstellen.
Einschließlich aller Nebenarbeiten (z. B. Fugenherstellung
gemäß TL/TP Fug-StB 01
mit 4 cm tiefer und 2 cm breiter Fuge jeweils an den
Schienenseiten, Schienenstegbohrungen und Auflaufkeile
fachgerecht herstellen).
Ungebundene Wegbefestigung im Anschlussbereich des BÜ
höhenmäßig angleichen wird nicht gesondert vergütet.
Sämtliches Material stellt der AN.
Einschließlich aller Nebenarbeiten.
Menge: 42,000 m²

##### Untertitel 30.01.3 Bahnübergang BÜ 3-35 BÜ Feld km 115,75

*Hinweis: Bahnübergang BÜ 3-35*
Bahnübergang BÜ 3-35
BÜ Feld
km 115,75

Spurrille vorhanden (Schienenwechselabschnitt)

**30.01.3.010 vorh. Bahnübergangsbefestigung ausbauen**
Beidseitig 3,0 m aus Gleisachse bituminösen Straßenüberweg in vorhandener Stärke einschließlich Unterbau zwischen und neben den Schienen und bis auf die erforderliche Tiefe (ca. 0,30 m im Mittel unter SO) ausbauen, transportieren zur Bereitstelungsfläche, zwischenlagern und nach Beprobung auf vom AN gestellte Fahrzeuge laden und zur Verfügung des AN entsorgen.

Der Aufbruch ist durch Fugentrennschnitte in ganzer Tiefe sauber zu trennen.

Beprobung erfolgt durch AG. Die Ergebnisse liegen jeweils nach 10 Tagen vor. Spezielle Anforderungen des Entsorungsbetriebes hat der AN dem AG rechtzeitig vor Probennahme mitzuteilen. Ggf. notwendig und/oder zusätzliche Probennahmen oder Ähnliches nach bereits durchgeführter Probennahme des AG werden vom AG beauftragt und sind vom AN zu bezahlen. Nach dem Vorliegen der Untersuchungsergebnisse werden die Abraumstoffe durch den AN auf vom AN gestellte Fahrzeuge geladen und abgefahren. Abraumstoffe werden Eigentum des AN und sind vorschriftsmäßig zu entsorgen.

Entsorgungsnachweisführung obliegt dem AN, alle Entsorgungsnachweise sind dem AG mit der ersten Abrechnung dieser Position zu übergeben.

Einschließlich aller Nebenarbeiten.
Menge: 33,000 m²

**30.01.3.020 Boden für Suchgräben (1,00 - 1,25 m)**
*** Bedarfsposition mit GB
Boden zur Freilegung von Kabeln und Leitungen,
ausheben, später wieder verfüllen und verdichten,
in Bodenklasse 3 bis 5.
Aushubtiefe über 1,00 bis 1,25 m.

Abrechnung gemäß Formblatt für Suchschachtungen des AG.
Menge: 5,000 m³

**30.01.3.030 Boden für Suchgräben (1,25 - 1,50 m)**
*** Bedarfsposition mit GB
Boden zur Freilegung von Kabeln und Leitungen,
ausheben, später wieder verfüllen und verdichten,
in Bodenklasse 3 bis 5.
Aushubtiefe über 1,25 bis 1,50 m.

Abrechnung gemäß Formblatt für Suchschachtungen des AG.
Menge: 5,000 m³

**30.01.3.040 Provisorische BÜ-Befestigung mehrfach ein- und ausbauen**
*** Bedarfsposition mit GB
Provisorische BÜ-Befestigung mehrfach ein- und ausbauen
Provisorische BÜ-Befestigung aus Mineralgemisch nach
Erforderniss während und nach
dem Gleisumbau einschließlich Trennvlies einbauen. Für weitere Maßnahmen wie stopfen
etc. ist das Provisorium wieder aus- und einzubauen und nach
Vorgabe AG wieder auszubauen. Einschl. aller erforderlichen
Nebenarbeiten und Lieferung sämtlicher Stoffe frei Baustelle.
Menge: 33,000 m²

**30.01.3.050 Spurrillenschiene liefern**
*** Bedarfsposition ohne GB
Werksneue Spurrillenschiene (neue, breite Bauform, beidseitig 0,75m länger als die Fahrbahnbefestigung des Bahnüberganges und Aufbiegung an beiden Enden) komplett mit Befestigung frei Baustelle liefern und entladen.

Inkl. Transport und Nebenarbeiten.
Menge: 17,000 m

**30.01.3.060 Spurrillenschiene einbauen**
einbaugerecht gelagerte Spurrillenschiene fach- und sachgerecht an werksneuer Schiene montieren.

Einschließlich eventuellem Vorbiegen und Endaufbiegungen bei neuer Spurrillenschiene.

Einschließlich Nebenarbeiten (Schienenbohrungen etc.)

Keine Schweißungen im befestigten Bahnübergangsbereich.
Menge: 17,000 m

**30.01.3.070 Bahnübergangsbefestigung bituminös herstellen**
Bahnübergangsbefestigung nach durchgeführten
Oberbauarbeiten bituminös herstellen bestehend aus
Bitumen-/Schwarzdecke.
Nach Angabe AG. Zwischen den Schienen die
BÜ-Befestigung beidseitig 50 cm breiter als die
Fahrbahnbefestigung der Straße ausführen.
Nach Regelmaßen der ZTV-bit / ZTVT StB mit 4 cm
Asphaltbeton 0/11 N auf 14 cm Asphalttragschicht AC 32 TN und 27 cm Frostschutzschicht
mit Ev2 = 150 MN/m² auf der Schottertragschicht.
In diesem Zusammenhang Fugenherstellung mittels
Fugenverguss speziell in Verbindung
mit geeignetem Voranstrich auf beiden Schienenseiten.
Fuge zur angrenzenden bituminösen Straßenfahrbahn mittels
Fugenband (TOK oder gleichwertig) herstellen.
Einschließlich aller Nebenarbeiten (z. B. Fugenherstellung
gemäß TL/TP Fug-StB 01
mit 4 cm tiefer und 2 cm breiter Fuge jeweils an den
Schienenseiten, Schienenstegbohrungen und Auflaufkeile
fachgerecht herstellen).
Ungebundene Wegbefestigung im Anschlussbereich des BÜ
höhenmäßig angleichen wird nicht gesondert vergütet.
Sämtliches Material stellt der AN.
Einschließlich aller Nebenarbeiten.
Menge: 33,000 m²

### Titel 40 Schweißarbeiten

**40.010 Thermitschweißung ausführen**
Thermitschweißung für Schienen der Zugfestigkeit
‘880‘ N/mm² Schienenform ‘54E3‘ ohne Wulst durch geprüfte
und zugelassene Schweißer ausführen, Laschen abbauen,
Kleineisen im Bereich der Schweißung lösen und wieder
verspannen, einschl. Vorhalten der erforderlichen Geräte,
Lieferung der Stoffe und Ausführung aller Nebenarbeiten, wie
hobeln und schleifen der Schweißung.
Menge: 136,000 Stk

**40.020 Spannungsausgleich**
Spannungsausgleich im Zusammenhang der Schlusschweißung für endlos verschweißtes Gleis unter Soll-Wärme herstellen. Die Schienenbefestigungen sind zu lösen, Schienen anzuheben, mit Kunststoffhämmern anzuschlagen und in Schwingung zu versetzen. Das Kleineisen ist in neutralem Temperaturbereich wieder zu verspannen einschl. Wiederherstellung der Winkellage der Schwellen, Verziehen der Schienen zur Bildung der Schweißlücken und Vorhalten der Zieh- und Wärmegeräte sowie Schraubmaschinen.

Die Abrechnung erfolgt nach Meter Gleis.

Fachbauleiter Spannungsausgleich ist dem AG zu nennen.
Menge: 6117,000 m

**40.030 Zulage Spannungsausgleich 10K**
*** Bedarfsposition mit GB
Spannungsausgleich bei Temperatur von bis zu 10 K unter Sollwärme
Menge: 6117,000 m

**40.040 Zulage Spannungsausgleich 15K**
*** Bedarfsposition mit GB
Spannungsausgleich bei Temperatur von bis zu 15 K unter Sollwärme
Menge: 6117,000 m

**40.050 Zulage Spannungsausgleich 20K**
*** Bedarfsposition mit GB
Spannungsausgleich bei Temperatur von bis zu 20 K unter Sollwärme
Menge: 6117,000 m

### Titel 50 Entwässerungsmaßnahmen

**50.010 Böschungssicherung/Schotterhaltetafeln erneuern km 114,568**
Neue Böschungssicherung / Schotterfang aus
Fertigbetonteilen herstellen.
Schotterhalteplatten zur Sicherung von Randwegen, Böschungen und Gleisbettungen,
Beton C30/37 XC4, XF1, frostbeständig, bewehrt, glatt
verrieben bzw. schalungsrau.

Fertigbetonteilgröße 1950 mm Höhe 1000mm
1x Fertigbetonteile je Kopfbauwerke / Durchlassseite.

Durchlass mit Wasserbausteinen oder Ähnlichem sach- und fachrecht einfassen.

Verunreinigungen des Gewässers sind zu vermeiden. Entstandene Verunreinigungen sind nach der Maßnahme zu beseitigen.

Schienenpfosten zur befestigung der Schotterhaltetafeln beistellen oder aus Ausbaumaterial der Maßnahme.

Inkl. Nebenarbeiten und Material

Durchlass km 114,568 beidseitig
Menge: 1,000 Psch

**50.020 Entwässerungsgraben wiederherstellen**
Vorhandenen Bahnseitengraben in mehreren Einzellängen zur Entwässerung des Bahnkörpers nach Angabe des AG nachprofilieren oder Bahnmulde nach Angabe des AG ausheben und profilieren.
Gleisgebunden ausführen.
Abgetragenen Boden sofern erforderlich zum Andecken nutzen.
Überschüssiges Aushubmaterial innerhalb des Umbauabschnittes transportieren und dort nach Angabe des AG einplanieren.
Erschwernisse bedingt durch Einbauten, eisenbahntechnische Anlagen oder Ähnliches sind in diese Position einzurechnen.
Inkl. notwendige Transporte.

km 113,679 bis km 114,500 beidseitig
km 114,000 bis km 114,568 beidseitig
km 114,568 bis km 115,750 bahnrechts
Menge: 3960,000 m

### Titel 60 Zusammenhangsarbeiten

**60.010 Boden für Suchgräben (1,00 - 1,25 m)**
*** Bedarfsposition mit GB
Boden zur Freilegung von Kabeln und Leitungen,
ausheben, später wieder verfüllen und verdichten,
in Bodenklasse 3 bis 5.
Aushubtiefe über 1,00 bis 1,25 m.

Abrechnung gemäß Formblatt für Suchschachtungen des AG.
Menge: 20,000 m³

**60.020 Boden für Suchgräben (1,25 - 1,50 m)**
*** Bedarfsposition mit GB
Boden zur Freilegung von Kabeln und Leitungen,
ausheben, später wieder verfüllen und verdichten,
in Bodenklasse 3 bis 5.
Aushubtiefe über 1,25 bis 1,50 m.

Abrechnung gemäß Formblatt für Suchschachtungen des AG.
Menge: 20,000 m³

### Titel 70 Stundenlohnarbeiten

**70.010 Stundenlohnarbeiten Bauvorarbeiter**
*** Bedarfsposition ohne GB
*** Bezugsbeschreibung
Stundenlohnarbeiten durch Arbeitskräfte auf Anordnung des AG ausführen. Stundennachweise sind täglich einzureichen und vom AG schriftlich zu bestätigen, später vorgelegte Rapportzettel können nicht anerkannt werden. Die Unterschrift der Nachweise durch die Bauüberwachung bestätigt nur die erbrachte Leistung und ist nicht automatisch eine Anerkennung vom Vertrag abweichender Leistungen. Die Unterschrift stellt keine VOB-mäßige Abnahme der Leistung dar und berechtigt nicht zu Mehrforderungen.

Der Verrechnungssatz für die jeweilige Arbeitskraft umfasst sämtliche Aufwendungen wie Lohn- und Gehaltskosten, Lohn- und Gehaltsnebenkosten, Zuschläge, lohngebundene und lohnunabhängige Kosten, sonstige Sozialkosten, Gemeinkosten, Wagnis und Gewinn.
Zuschläge für Überstunden, Nacht-, und Wochenendarbeit werden gesondert vergütet.
Menge: 1,000 h

**70.020 Stundenlohnarbeiten Baufacharbeiter**
*** Bedarfsposition ohne GB
*** wie Position 70.010
für Baufacharbeiter
Menge: 1,000 h

**70.030 Stundenlohnarbeiten Baufachwerker**
*** Bedarfsposition ohne GB
*** wie Position 70.010
für Baufachwerker
Menge: 1,000 h

**70.040 Stundenlohnarbeiten Bauwerker**
*** Bedarfsposition ohne GB
*** wie Position 70.010
für Bauwerker
Menge: 1,000 h

**70.050 Verrechnungssatz eines Zweiwegebaggers**
*** Bedarfsposition ohne GB
*** Bezugsbeschreibung
Verrechnungssatz einer Maschine/eines Baugerätes
auf Anordnung des AG.
Der Verrechnungssatz für die jeweilige Maschine bzw.
Baugerät beinhaltet sämtliche Aufwendungen für
Einsatz (Vorhaltung, Betrieb) mit Bedienung. Zweiwegebagger.
Typ Atlas 1604
Menge: 1,000 h

**70.060 Verrechnungssatz eines LKW's mit Nutzlast 8 t**
*** Bedarfsposition ohne GB
*** wie Position 70.050
für LKW mit Nutzlast 8 t.
Typ MAN 3-Achser
Menge: 1,000 h

**70.070 Verrechnungssatz eines LKW's mit Nutzlast 15 t**
*** Bedarfsposition ohne GB
*** wie Position 70.050
für LKW mit Nutzlast 15 t.
Typ MAN 4-Achser
Menge: 1,000 h

**70.080 Verrechnungssatz eines Radladers**
*** Bedarfsposition ohne GB
*** wie Position 70.050
für Radlader 0,8 m³.
Typ CAT 926 E
Menge: 1,000 h

**70.090 Verrechnungssatz eines Kompressor**
*** Bedarfsposition ohne GB
*** wie Position 70.050
für Kompressor.
Typ Atlas Copco S XA
Menge: 1,000 h

**70.100 Verrechnungssatz einer Rüttelplatte**
*** Bedarfsposition ohne GB
*** wie Position 70.050
für Rüttelplatte.
Typ Delmag 60
Menge: 1,000 h

**70.110 Verrechnungssatz einer Vibrationswalze**
*** Bedarfsposition ohne GB
*** wie Position 70.050
für Vibrationswalze größer 5 t.
Typ Duplexvalze Vibromax V70
Menge: 1,000 h

**70.120 Verrechnungssatz als Zulage bei Überstunden**
*** Bedarfsposition ohne GB
Verrechnungssatz als Zulage bei Überstunden, einschl. U-Zuschlag.
Menge: 1,000 h

**70.130 Verrechnungssatz als Zuschlag bei Nachtarbeit**
*** Bedarfsposition ohne GB
Verrechnungssatz als Zuschlag bei Nachtarbeiten, einschl. U-Zuschlag.
Menge: 1,000 h

**70.140 Verrechnungssatz als Zuschlag bei Wochenendarbeiten**
*** Bedarfsposition ohne GB
Verrechnungssatz als Zuschlag einschl. U-Zuschlag bei Arbeiten am Wochenende in der Zeit von Samstag 6.00 bis Montag 6.00 Uhr.
Menge: 1,000 h
